# Dintel prefabricado de concreto

- Propiedad del archivo: CYPE INGENIEROS, S.A.
- Formato: FIEBDC-3/2002
- Ámbito geográfico: Guatemala
- Divisa: GTQ
- Costes indirectos: 3.00 %
- Gastos generales: 13.00 %
- Beneficio industrial: 6.00 %
- IVA: 12.00 %

**FCH030** m Dintel prefabricado de concreto, de 13x5 cm, con goterón y anclaje metálico de acero galvanizado, apoyado sobre las jambas, recibido con una capa de mortero de cemento, confeccionado en obra, con aditivo hidrófugo, dosificación 1:4, con un espesor de 25 mm, anclado a la mampostería. Incluso masilla de poliuretano para el sellado de juntas.
Dintel prefabricado de concreto, de 13x5 cm, con goterón y anclaje metálico de acero galvanizado, apoyado sobre las jambas, recibido con una capa de mortero de cemento, confeccionado en obra, con aditivo hidrófugo, dosificación 1:4, con un espesor de 25 mm, anclado a la mampostería. Incluso masilla de poliuretano para el sellado de juntas.
Incluye: Limpieza y preparación del plano de apoyo. Replanteo del nivel de apoyo del dintel. Marcado de los puntos de fijación de los anclajes. Presentación del dintel. Aplomado y nivelación. Instalación del apeo. Resolución de las uniones de los anclajes a la mampostería. Sellado de juntas y limpieza del dintel. Retirada del apeo.
Criterio de medición de proyecto: Longitud medida según documentación gráfica de Proyecto, incluyendo las entregas en los apoyos.
Criterio de medición de obra: Se medirá la longitud realmente ejecutada según especificaciones de Proyecto, incluyendo las entregas en los apoyos.

| Código | Ud | Descripción | Rendimiento | Precio | Importe |
|---|---|---|---|---|---|
| mt08aaa010a | m³ | Agua. (material) | 0.006 | 10.60 | 0.06 |
| mt01arg005a | t | Arena de cantera, para mortero preparado en obra. (material) | 0.005 | 145.39 | 0.73 |
| mt08cem000q | kg | Cemento gris en sacos. (material) | 1.140 | 1.86 | 2.12 |
| mt08adt010 | kg | Aditivo hidrófugo para impermeabilización de morteros u concretos. (material) | 0.023 | 8.48 | 0.20 |
| mt20dhp010b | m | Dintel prefabricado de concreto, de 13x5 cm, con goterón y anclaje metálico de acero galvanizado. (material) | 1.050 | 201.72 | 211.81 |
| mt20wwa030 | Ud | Bote de masilla de poliuretano impermeable (310 cm³). (material) | 0.043 | 63.59 | 2.73 |
| mq06hor010 | h | Concretera mecánica. (maquinaria) | 0.012 | 11.07 | 0.13 |
| mo020 | h | Mampostero. (mano de obra) | 0.267 | 41.70 | 11.13 |
| mo113 | h | Peón mampostero. (mano de obra) | 0.298 | 29.78 | 8.87 |
| % | % | Herramienta menor | 2 % | 237.78 | 4.76 |
|  |  | Costes directos |  |  | 242.54 |
