# Captador geotérmico horizontal

- Propiedad del archivo: CYPE Ingenieros S.A.
- Formato: FIEBDC-3/2016
- Programa: Generador de precios de la construcción. CYPE Ingenieros, S.A.
- Fecha: 29/03/2025
- Ámbito geográfico: Guatemala
- Divisa: GTQ
- Costes indirectos: 3 %
- Gastos generales: 13 %
- Beneficio industrial: 6 %
- IVA: 12 %

## I Instalaciones

### IC Calefacción, refrigeración, climatización y agua caliente sanitaria

#### ICU Geotermia

**ICU015** m² Captador geotérmico horizontal.
Captador geotérmico horizontal, formado por tubo de polietileno PE 100, de 20 mm de diámetro exterior y 2 mm de espesor, SDR11, PN=16 atm, colocados con una separación de 50 cm entre ellos, sobre cama de arena de 0 a 5 mm de diámetro y posterior relleno con el mismo material, espesor total de la capa 20 cm, sin incluir la excavación ni el posterior relleno principal de la excavación. Incluso accesorios y piezas especiales. Totalmente montado, conexionado y probado.
Incluye: Eliminación de las tierras sueltas del fondo de la excavación. Replanteo del recorrido de las tuberías, accesorios y piezas especiales. Extendido de la cama de arena. Colocación de tuberías, accesorios y piezas especiales. Ejecución del relleno con arena.
Criterio de medición de proyecto: Superficie medida según documentación gráfica de Proyecto.
Criterio de medición de obra: Se medirá la superficie realmente ejecutada según especificaciones de Proyecto.

| Código | Ud | Descripción | Rendimiento | Precio | Importe |
|---|---|---|---|---|---|
| mt01ara010a | m³ | Arena con granulometría de 0 a 5 mm de diámetro, limpia. (material) | 0.2 | 129.85 | 25.970 |
| mt37tpa100ac | m | Tubo de polietileno PE 100, de 20 mm de diámetro exterior y 2 mm de espesor, SDR11, PN=16 atm, con el precio incrementado el 10% en concepto de accesorios y piezas especiales. (material) | 2 | 7.49 | 14.980 |
| mo004 | h | Instalador de aparatos de calefacción. (mano de obra) | 0.109 | 66.67 | 7.267 |
| mo103 | h | Ayudante instalador de aparatos de calefacción. (mano de obra) | 0.109 | 48.4 | 5.276 |
| % | % | Herramienta menor | 2 % | 53.493 | 1.070 |
|  |  | Costes directos |  |  | 54.563 |

Residuos:
- colocación: mt01ara010a Arena con granulometría de 0 a 5 mm de diámetro, limpia; factor de residuo 0.003
- colocación: mt37tpa100ac; factor de residuo 0.044

## Recursos

**mt01ara010a** m³ Arena con granulometría de 0 a 5 mm de diámetro, limpia
Datos técnicos: Coste energético 146.250 MJ; Emisión de CO2 7.800 kg; Código LER 01 04 09; Masa del elemento 1950 kg; Volumen 1.21875 m3

**mt37tpa100ac** m Tubo de polietileno PE 100
Datos técnicos: Coste energético 21.878 MJ; Emisión de CO2 0.509 kg; Código LER 17 02 03; Masa del elemento 0.12 kg; Volumen 0.0002 m3
Residuos:
- embalaje: re170201 Madera. (componente de residuo); rendimiento 0.04 kg; Código LER 17 02 01; Masa del elemento 1 kg; Volumen 0.000909 m3
