# Colector

- Propiedad del archivo: CYPE Ingenieros S.A.
- Formato: FIEBDC-3/2016
- Programa: Generador de precios de la construcción. CYPE Ingenieros, S.A.
- Fecha: 28/03/2025
- Ámbito geográfico: Guatemala
- Divisa: GTQ
- Costes indirectos: 3 %
- Gastos generales: 13 %
- Beneficio industrial: 6 %
- IVA: 12 %

## I Instalaciones

### IG Gases combustibles

#### IGI Instalación interior

**IGI025** Ud Colector.
Colector de cobre, con entrada de 3/4" de diámetro y cuatro yees 45° de 1/2" de diámetro, para unión roscada, manómetro de acero inoxidable y llave de esfera de latón con mando de mariposa. Incluso toma de tierra, elementos de montaje y demás accesorios necesarios para su correcto funcionamiento.
Incluye: Replanteo. Colocación y fijación del colector. Montaje, conexionado y comprobación de su correcto funcionamiento.
Criterio de medición de proyecto: Número de unidades previstas, según documentación gráfica de Proyecto.
Criterio de medición de obra: Se medirá el número de unidades realmente ejecutadas según especificaciones de Proyecto.

| Código | Ud | Descripción | Rendimiento | Precio | Importe |
|---|---|---|---|---|---|
| mt43acc010c | Ud | Colector de cobre, con entrada de 3/4" de diámetro y cuatro yees 45° de 1/2" de diámetro, para unión roscada. (material) | 1 | 803.03 | 803.030 |
| mt43acc020 | Ud | Manómetro de acero inoxidable para una presión de 0 a 600 mbar, de 100 mm de diámetro, rosca de conexión de 1/2" y precisión del 0,5%. (material) | 1 | 920.09 | 920.090 |
| mt43acv060a | Ud | Llave de esfera de latón con mando de mariposa, con rosca cilíndrica GAS hembra-macho de 1/2" de diámetro, PN=5 bar. (material) | 1 | 122.58 | 122.580 |
| mt35ttc010a | m | Conductor de cobre desnudo, de 25 mm². (material) | 2 | 14.4 | 28.800 |
| mt35ttc030 | Ud | Abrazadera de latón. (material) | 1 | 15.5 | 15.500 |
| mt35tte010b | Ud | Electrodo para red de toma de tierra cobreado con 300 µm, fabricado en acero, de 15 mm de diámetro y 2 m de longitud. (material) | 1 | 199.35 | 199.350 |
| mo010 | h | Instalador de gas. (mano de obra) | 0.491 | 66.67 | 32.735 |
| mo109 | h | Ayudante de instalador de gas. (mano de obra) | 0.491 | 48.4 | 23.764 |
| % | % | Herramienta menor | 2 % | 2145.849 | 42.917 |
|  |  | Costes directos |  |  | 2188.766 |

Residuos:
- colocación: mt35ttc010a Conductor de cobre desnudo, de 25 mm²; factor de residuo 0.016009

## Recursos

**mt43acc010c** Ud Colector de cobre, con entrada de 3/4" de diámetro y cuatro yees 45° de 1/2" de diámetro, para unión roscada
Datos técnicos: Coste energético 32.844 MJ; Emisión de CO2 0.693 kg
Residuos:
- embalaje: re150101 Envases de papel y cartón. (componente de residuo); rendimiento 0.072 kg; Código LER 15 01 01; Masa del elemento 1 kg; Volumen 0.001333 m3

**mt43acc020** Ud Manómetro de acero inoxidable para una presión de 0 a 600 mbar
Datos técnicos: Coste energético 11.944 MJ; Emisión de CO2 1.811 kg
Residuos:
- embalaje: re150101 Envases de papel y cartón; rendimiento 0.072 kg

**mt43acv060a** Ud Llave de esfera de latón con mando de mariposa, con rosca cilíndrica GAS hembra-macho de 1/2" de diámetro, PN=5 bar
Datos técnicos: Coste energético 49.235 MJ; Emisión de CO2 3.365 kg
Residuos:
- embalaje: re150101 Envases de papel y cartón; rendimiento 0.072 kg

**mt35ttc010a** m Conductor de cobre desnudo, de 25 mm²
Datos técnicos: Coste energético 8.237 MJ; Emisión de CO2 0.214 kg; Código LER 17 04 11; Masa del elemento 0.2225 kg; Volumen 0.000148 m3
Residuos:
- embalaje: re150101 Envases de papel y cartón; rendimiento 0.066 kg

**mt35tte010b** Ud Electrodo para red de toma de tierra cobreado con 300 µm, fabricado en acero, de 15 mm de diámetro y 2 m de longitud
Datos técnicos: Coste energético 66.127 MJ; Emisión de CO2 6.231 kg
Residuos:
- embalaje: re150101 Envases de papel y cartón; rendimiento 0.09 kg
- embalaje: re170203 Plástico. (componente de residuo); rendimiento 0.045 kg; Código LER 17 02 03; Masa del elemento 1 kg; Volumen 0.001667 m3
