# Tallo normalizado para acometida de gas

- Propiedad del archivo: CYPE Ingenieros S.A.
- Formato: FIEBDC-3/2016
- Programa: Generador de precios de la construcción. CYPE Ingenieros, S.A.
- Fecha: 28/03/2025
- Ámbito geográfico: Guatemala
- Divisa: GTQ
- Costes indirectos: 3 %
- Gastos generales: 13 %
- Beneficio industrial: 6 %
- IVA: 12 %

## I Instalaciones

### IG Gases combustibles

#### IGW Elementos

**IGW001** Ud Tallo normalizado para acometida de gas.
Tallo normalizado para acometida de gas, con transición de tubo de polietileno de 32 mm a tubo de acero de 1", con enlace monobloc y vaina metálica de protección del enlace rellena de resina de poliuretano como protección antihumedad.
Incluye: Montaje, conexionado y comprobación de su correcto funcionamiento.
Criterio de medición de proyecto: Número de unidades previstas, según documentación gráfica de Proyecto.
Criterio de medición de obra: Se medirá el número de unidades realmente ejecutadas según especificaciones de Proyecto.

| Código | Ud | Descripción | Rendimiento | Precio | Importe |
|---|---|---|---|---|---|
| mt43tal010g | Ud | Tallo normalizado para acometida de gas, con transición de tubo de polietileno de 32 mm a tubo de acero de 1", con enlace monobloc y vaina metálica de protección del enlace rellena de resina de poliuretano como protección antihumedad. (material) | 1 | 350.99 | 350.990 |
| mo010 | h | Instalador de gas. (mano de obra) | 0.117 | 66.67 | 7.800 |
| mo109 | h | Ayudante de instalador de gas. (mano de obra) | 0.117 | 48.4 | 5.663 |
| % | % | Herramienta menor | 2 % | 364.453 | 7.289 |
|  |  | Costes directos |  |  | 371.742 |

## Recursos

**mt43tal010g** Ud Tallo normalizado para acometida de gas
Datos técnicos: Coste energético 158.389 MJ; Emisión de CO2 7.545 kg
Residuos:
- embalaje: re150101 Envases de papel y cartón. (componente de residuo); rendimiento 0.072 kg; Código LER 15 01 01; Masa del elemento 1 kg; Volumen 0.001333 m3
