# Rejilla para exteriores

- Propiedad del archivo: CYPE Ingenieros S.A.
- Formato: FIEBDC-3/2016
- Programa: Generador de precios de la construcción. CYPE Ingenieros, S.A.
- Fecha: 21/06/2025
- Ámbito geográfico: Guatemala
- Divisa: GTQ
- Costes indirectos: 3 %
- Gastos generales: 13 %
- Beneficio industrial: 6 %
- IVA: 12 %

## I Instalaciones

### IV Ventilación

#### IVM Ventilación mecánica

**IVM024** Ud Rejilla para exteriores.
Rejilla circular de aluminio anodizado, con lamas horizontales fijas, salida de aire con inclinación de 15°, color natural, contra la lluvia, con malla de protección contra la entrada de hojas y pájaros, para conducto de admisión o extracción, de 125 mm de diámetro. Incluso elementos de fijación.
Incluye: Replanteo. Colocación y fijación.
Criterio de medición de proyecto: Número de unidades previstas, según documentación gráfica de Proyecto.
Criterio de medición de obra: Se medirá el número de unidades realmente ejecutadas según especificaciones de Proyecto.

| Código | Ud | Descripción | Rendimiento | Precio | Importe |
|---|---|---|---|---|---|
| mt42sva190a | Ud | Rejilla circular de aluminio anodizado, con lamas horizontales fijas, salida de aire con inclinación de 15°, color natural, contra la lluvia, con malla de protección contra la entrada de hojas y pájaros, para conducto de admisión o extracción, de 125 mm de diámetro, con elementos de fijación. (material) | 1 | 1416.59 | 1416.590 |
| mo011 | h | Montador. (mano de obra) | 0.294 | 66.67 | 19.601 |
| mo080 | h | Ayudante de montador. (mano de obra) | 0.294 | 48.49 | 14.256 |
| % | % | Herramienta menor | 2 % | 1450.447 | 29.009 |
|  |  | Costes directos |  |  | 1479.456 |

## Recursos

**mt42sva190a** Ud Rejilla circular de aluminio anodizado
Datos técnicos: Coste energético 44.821 MJ; Emisión de CO2 3.360 kg
Residuos:
- embalaje: re150101 Envases de papel y cartón. (componente de residuo); rendimiento 0.075 kg; Código LER 15 01 01; Masa del elemento 1 kg; Volumen 0.001333 m3
