# Impermeabilización de pared medianera con revestimiento impermabilizante de placas conformadas

- Propiedad del archivo: CYPE Ingenieros S.A.
- Formato: FIEBDC-3/2016
- Programa: Generador de precios de la construcción. CYPE Ingenieros, S.A.
- Fecha: 29/03/2025
- Ámbito geográfico: Guatemala
- Divisa: GTQ
- Costes indirectos: 3 %
- Gastos generales: 13 %
- Beneficio industrial: 6 %
- IVA: 12 %

## N Aislamientos e impermeabilizaciones

### NI Impermeabilizaciones

#### NIT Revestimientos impermeabilizantes

**NIT020** m² Impermeabilización de pared medianera con revestimiento impermabilizante de placas conformadas.
Impermeabilización de pared medianera de hasta 12 m de altura con revestimiento impermabilizante de placas asfálticas 10 ondas, de perfil ondulado y color negro, a base de fibras minerales y vegetales saturadas con una emulsión bituminosa a altas temperaturas, disposición de las placas en hiladas traslapadas, fijadas a la pared medianera directamente sobre el soporte con tornillos galvanizados; y remate perimetral de plancha galvanizada esmaltada, de varios colores.
Incluye: Preparación y limpieza del soporte. Corte y presentación de las placas del revestimiento impermabilizante. Colocación de las placas. Resolución del perímetro interior y exterior del elemento. Sujeción de las placas. Repasos y limpieza.
Criterio de medición de proyecto: Superficie medida según documentación gráfica de Proyecto.
Criterio de medición de obra: Se medirá la superficie realmente ejecutada según especificaciones de Proyecto.

| Código | Ud | Descripción | Rendimiento | Precio | Importe |
|---|---|---|---|---|---|
| mt13lpo010e | m² | Placa asfáltica 10 ondas, de perfil ondulado y color negro, a base de fibras minerales y vegetales saturadas con una emulsión bituminosa a altas temperaturas. (material) | 1.1 | 80.31 | 88.341 |
| mt13lps030 | Ud | Tornillo galvanizado con taco de plástico y arandela plomo/hierro, para fijación de placas sobre soporte cerámico. (material) | 6 | 0.97 | 5.820 |
| mt13lps020 | m | Remate perimetral de plancha galvanizada esmaltada, de varios colores. (material) | 0.4 | 18.81 | 7.524 |
| mo052 | h | Montador de fachadas prefabricadas. (mano de obra) | 0.182 | 66.67 | 12.134 |
| mo099 | h | Ayudante de montador de fachadas prefabricadas. (mano de obra) | 0.182 | 48.49 | 8.825 |
| % | % | Herramienta menor | 2 % | 122.644 | 2.453 |
|  |  | Costes directos |  |  | 125.097 |

Residuos:
- colocación: mt13lpo010e; factor de residuo 0.06
- colocación: mt13lps030 Tornillo galvanizado con taco de plástico y arandela plomo/hierro, para fijación de placas sobre soporte cerámico; factor de residuo 0.005
- colocación: mt13lps020 Remate perimetral de plancha galvanizada esmaltada, de varios colores; factor de residuo 0.017365

## Recursos

**mt13lpo010e** m² Placa asfáltica 10 ondas
Datos técnicos: Coste energético 146.993 MJ; Emisión de CO2 4.443 kg; Código LER 17 03 02; Masa del elemento 3.179 kg; Volumen 0.003179 m3
Residuos:
- embalaje: re170201 Madera. (componente de residuo); rendimiento 0.017 kg; Código LER 17 02 01; Masa del elemento 1 kg; Volumen 0.000909 m3
- embalaje: re170203 Plástico. (componente de residuo); rendimiento 0.005 kg; Código LER 17 02 03; Masa del elemento 1 kg; Volumen 0.001667 m3

**mt13lps030** Ud Tornillo galvanizado con taco de plástico y arandela plomo/hierro, para fijación de placas sobre soporte cerámico
Datos técnicos: Coste energético 0.166 MJ; Emisión de CO2 0.018 kg; Código LER 17 04 05; Masa del elemento 0.0066 kg; Volumen 0.000003 m3
Residuos:
- embalaje: re150101 Envases de papel y cartón. (componente de residuo); rendimiento 0.001 kg; Código LER 15 01 01; Masa del elemento 1 kg; Volumen 0.001333 m3

**mt13lps020** m Remate perimetral de plancha galvanizada esmaltada, de varios colores
Datos técnicos: Coste energético 12.040 MJ; Emisión de CO2 0.623 kg; Código LER 17 04 05; Masa del elemento 1.17 kg; Volumen 0.000557 m3
Residuos:
- embalaje: re170203 Plástico; rendimiento 0.006 kg
