# Encuentro de cubierta plana transitable, no ventilada con paramento vertical. Impermeabilización con membranas de poliolefinas

- Propiedad del archivo: CYPE Ingenieros S.A.
- Formato: FIEBDC-3/2016
- Programa: Generador de precios de la construcción. CYPE Ingenieros, S.A.
- Fecha: 29/03/2025
- Ámbito geográfico: Guatemala
- Divisa: GTQ
- Costes indirectos: 3 %
- Gastos generales: 13 %
- Beneficio industrial: 6 %
- IVA: 12 %

## Q Cubiertas

### QA Planas transitables, no ventiladas

#### QAF Puntos singulares

**QAF021** m Encuentro de cubierta plana transitable, no ventilada con paramento vertical. Impermeabilización con membranas de poliolefinas.
Encuentro de cubierta plana transitable, no ventilada, con solado fijo, tipo convencional con paramento vertical; mediante la realización de un retranqueo perimetral de más de 5 cm con respecto al paramento vertical y de más de 20 cm de altura sobre la protección de la cubierta, relleno con mortero de cemento, confeccionado en obra, dosificación 1:8 colocado sobre la impermeabilización formada por: banda de terminación para membrana impermeabilizante flexible tipo EVAC, de 480 mm de ancho, compuesta de una doble hoja de poliolefina termoplástica con acetato de vinil etileno, con ambas caras revestidas de fibras de poliéster no tejidas, de 0,8 mm de espesor y 625 g/m², fijada a la impermeabilización continua de la cubierta, con adhesivo cementoso mejorado C2 E, acabado con un revestimiento de zócalos de gres rústico, de 7 cm, 3 €/m colocados con junta abierta (separación entre 3 y 15 mm), en capa fina con adhesivo cementoso de fraguado normal, C1 sin ninguna característica adicional, color gris y rejuntados con mortero de juntas cementoso mejorado, con absorción de agua reducida y resistencia elevada a la abrasión tipo CG 2 W A, color blanco, para juntas de 2 a 15 mm. Incluso complementos de refuerzo en tratamiento de puntos singulares mediante el uso de piezas especiales para la resolución de ángulos internos y externos.
Incluye: Ejecución del retranqueo perimetral. Limpieza y preparación de la superficie. Colocación de la banda de terminación con adhesivo cementoso. Replanteo de las piezas de zócalo. Corte de las piezas y formación de encajes en esquinas y rincones. Colocación del zócalo. Relleno de juntas.
Criterio de medición de proyecto: Longitud medida en proyección horizontal, según documentación gráfica de Proyecto.
Criterio de medición de obra: Se medirá, en proyección horizontal, la longitud realmente ejecutada según especificaciones de Proyecto.

| Código | Ud | Descripción | Rendimiento | Precio | Importe |
|---|---|---|---|---|---|
| mt09mcr250a | kg | Adhesivo cementoso mejorado, C2 E, con tiempo abierto ampliado, para la fijación de geomembranas, compuesto por cementos especiales, agregados seleccionados y resinas sintéticas. (material) | 1.2 | 5.4 | 6.480 |
| mt15rev040dh | m | Banda de refuerzo para membrana impermeabilizante flexible tipo EVAC, de 480 mm de ancho, compuesta de una doble hoja de poliolefina termoplástica con acetato de vinil etileno, con ambas caras revestidas de fibras de poliéster no tejidas, de 0,8 mm de espesor y 625 g/m², suministrada en rollos de 30 m de longitud. (material) | 1.15 | 92.95 | 106.893 |
| mt08aaa010a | m³ | Agua. (material) | 0.006 | 11.98 | 0.072 |
| mt01arg005a | t | Arena de cantera, para mortero preparado en obra. (material) | 0.021 | 163.45 | 3.432 |
| mt08cem000q | kg | Cemento gris en sacos. (material) | 2.368 | 2.1 | 4.973 |
| mt09mcr021g | kg | Adhesivo cementoso de fraguado normal, C1, color gris. (material) | 0.24 | 2.7 | 0.648 |
| mt18rcr010a300 | m | Zócalo cerámico de gres rústico, de 7 cm de ancho, 3,00Q/m. (material) | 1.05 | 25.22 | 26.481 |
| mt09mcp020bB | kg | Mortero de juntas cementoso mejorado, con absorción de agua reducida y resistencia elevada a la abrasión, tipo CG2 W A, color blanco, para juntas de 2 a 15 mm, a base de cemento de alta resistencia, agregados seleccionados, aditivos especiales y pigmentos, con efecto antimoho, antiverdín y preventivo de las eflorescencias, hidrorrepelente, especial para rejuntado de todo tipo de piezas cerámicas y piedras naturales en zonas de proliferación de microorganismos. (material) | 0.01 | 13.12 | 0.131 |
| mq06hor010 | h | Concretera mecánica eléctrica con una capacidad de amasado de 160 l. (maquinaria) | 0.015 | 25.18 | 0.378 |
| mo029 | h | Aplicador de membranas impermeabilizantes. (mano de obra) | 0.119 | 64.87 | 7.720 |
| mo067 | h | Ayudante aplicador de membranas impermeabilizantes. (mano de obra) | 0.119 | 48.49 | 5.770 |
| mo113 | h | Peón mampostero. (mano de obra) | 0.113 | 46.72 | 5.279 |
| mo023 | h | Pisero. (mano de obra) | 0.22 | 64.87 | 14.271 |
| % | % | Herramienta menor | 2 % | 182.528 | 3.651 |
|  |  | Costes directos |  |  | 186.179 |

Residuos:
- colocación: mt09mcr250a; factor de residuo 0.07
- colocación: mt15rev040dh; factor de residuo 0.0665867
- colocación: mt01arg005a Arena de cantera, para mortero preparado en obra; factor de residuo 0.00501329
- colocación: mt08cem000q Cemento gris en sacos; factor de residuo 0.0063
- colocación: mt09mcr021g Adhesivo cementoso de fraguado normal, C1, color gris; factor de residuo 0.07
- colocación: mt18rcr010a300 Zócalo cerámico de gres rústico, de 7 cm de ancho, 3,00Q/m; factor de residuo 0.0385
- colocación: mt09mcp020bB; factor de residuo 0.07

## Recursos

**mt09mcr250a** kg Adhesivo cementoso mejorado
Datos técnicos: Coste energético 3.871 MJ; Emisión de CO2 0.344 kg; Código LER 17 09 04; Masa del elemento 1 kg; Volumen 0.000667 m3
Residuos:
- embalaje: re170203 Plástico. (componente de residuo); rendimiento 0.003 kg; Código LER 17 02 03; Masa del elemento 1 kg; Volumen 0.001667 m3

**mt15rev040dh** m Banda de refuerzo para membrana impermeabilizante flexible tipo EVAC
Datos técnicos: Coste energético 29.350 MJ; Emisión de CO2 1.457 kg; Código LER 17 02 03; Masa del elemento 0.3 kg; Volumen 0.0005 m3
Residuos:
- embalaje: re170203 Plástico; rendimiento 0.003 kg

**mt08aaa010a** m³ Agua
Datos técnicos: Coste energético 60.000 MJ; Emisión de CO2 30.000 kg

**mt01arg005a** t Arena de cantera, para mortero preparado en obra
Datos técnicos: Coste energético 75.000 MJ; Emisión de CO2 4.000 kg; Código LER 01 04 08; Masa del elemento 1000 kg; Volumen 0.666667 m3

**mt08cem000q** kg Cemento gris en sacos
Datos técnicos: Coste energético 4.234 MJ; Emisión de CO2 0.734 kg; Código LER 17 01 01; Masa del elemento 1 kg; Volumen 0.000667 m3
Residuos:
- embalaje: re150101 Envases de papel y cartón. (componente de residuo); rendimiento 0.014 kg; Código LER 15 01 01; Masa del elemento 1 kg; Volumen 0.001333 m3
- embalaje: re170201 Madera. (componente de residuo); rendimiento 0.001 kg; Código LER 17 02 01; Masa del elemento 1 kg; Volumen 0.000909 m3
- embalaje: re170203 Plástico; rendimiento 0.003 kg

**mt09mcr021g** kg Adhesivo cementoso de fraguado normal, C1, color gris
Datos técnicos: Coste energético 3.871 MJ; Emisión de CO2 0.344 kg; Código LER 17 09 04; Masa del elemento 1 kg; Volumen 0.000667 m3
Residuos:
- embalaje: re170203 Plástico; rendimiento 0.003 kg

**mt18rcr010a300** m Zócalo cerámico de gres rústico, de 7 cm de ancho, 3,00Q/m
Datos técnicos: Coste energético 12.700 MJ; Emisión de CO2 0.620 kg; Código LER 17 01 03; Masa del elemento 1.05 kg; Volumen 0.00084 m3
Residuos:
- embalaje: re150101 Envases de papel y cartón; rendimiento 0.034 kg
- embalaje: re170201 Madera; rendimiento 0.004 kg

**mt09mcp020bB** kg Mortero de juntas cementoso mejorado
Datos técnicos: Coste energético 7.725 MJ; Emisión de CO2 0.576 kg; Código LER 17 09 04; Masa del elemento 1 kg; Volumen 0.000667 m3
Residuos:
- embalaje: re150101 Envases de papel y cartón; rendimiento 0.02 kg
- embalaje: re170201 Madera; rendimiento 0.005 kg
- embalaje: re170203 Plástico; rendimiento 0.008 kg
