# Limatesa de teja cerámica

- Propiedad del archivo: CYPE Ingenieros S.A.
- Formato: FIEBDC-3/2016
- Programa: Generador de precios de la construcción. CYPE Ingenieros, S.A.
- Fecha: 17/12/2021
- Ámbito geográfico: Guatemala
- Divisa: GTQ
- Costes indirectos: 3 %
- Gastos generales: 13 %
- Beneficio industrial: 6 %
- IVA: 12 %

## Q Cubiertas

### QR Remates

#### QRL Limahoyas, limatesas y cumbreras

**QRL030** m Limatesa de teja cerámica.
Formación de limatesa con tejas cerámicas curvas, color rojo, 40x15x11 cm, recibidas con mortero de cemento, confeccionado en obra, dosificación 1:6. Incluso solapes.
Incluye: Colocación de las tejas con mortero.
Criterio de medición de proyecto: Longitud medida en verdadera magnitud, según documentación gráfica de Proyecto.
Criterio de medición de obra: Se medirá, en verdadera magnitud, la longitud realmente ejecutada según especificaciones de Proyecto.

| Código | Ud | Descripción | Rendimiento | Precio | Importe |
|---|---|---|---|---|---|
| mt13tac010a | Ud | Teja cerámica curva, color rojo, 40x15x11 cm. (material) | 3.1 | 1.76 | 5.456 |
| mt08aaa010a | m³ | Agua. (material) | 0.006 | 11.31 | 0.068 |
| mt01arg005a | t | Arena de cantera, para mortero preparado en obra. (material) | 0.049 | 154.6 | 7.575 |
| mt08cem000q | kg | Cemento gris en sacos. (material) | 7.5 | 1.98 | 14.850 |
| mq06hor010 | h | Concretera mecánica. (maquinaria) | 0.024 | 11.72 | 0.281 |
| mo020 | h | Mampostero. (mano de obra) | 0.343 | 44.91 | 15.404 |
| mo112 | h | Peón mampostero capacitado. (mano de obra) | 0.45 | 32.8 | 14.760 |
| % | % | Herramienta menor | 2 % | 58.394 | 1.168 |
|  |  | Costes directos |  |  | 59.562 |

Residuos:
- colocación: mt13tac010a Teja cerámica curva, color rojo, 40x15x11 cm; factor de residuo 0.105
- colocación: mt01arg005a Arena de cantera, para mortero preparado en obra; factor de residuo 0.00501329
- colocación: mt08cem000q Cemento gris en sacos; factor de residuo 0.021

## Recursos

**mt13tac010a** Ud Teja cerámica curva, color rojo, 40x15x11 cm
Datos técnicos: Coste energético 6.889 MJ; Emisión de CO2 0.242 kg; Código LER 17 01 03; Masa del elemento 1.3 kg; Volumen 0.00104 m3
Residuos:
- embalaje: re170201 Madera. (componente de residuo); rendimiento 0.014 kg; Código LER 17 02 01; Masa del elemento 1 kg; Volumen 0.000909 m3
- embalaje: re170203 Plástico. (componente de residuo); rendimiento 0.002 kg; Código LER 17 02 03; Masa del elemento 1 kg; Volumen 0.001667 m3

**mt08aaa010a** m³ Agua
Datos técnicos: Coste energético 60.000 MJ; Emisión de CO2 30.000 kg

**mt01arg005a** t Arena de cantera, para mortero preparado en obra
Datos técnicos: Coste energético 150.000 MJ; Emisión de CO2 8.000 kg; Código LER 01 04 08; Masa del elemento 1000 kg; Volumen 0.666667 m3

**mt08cem000q** kg Cemento gris en sacos
Datos técnicos: Coste energético 7.537 MJ; Emisión de CO2 0.896 kg; Código LER 17 01 01; Masa del elemento 1 kg; Volumen 0.000667 m3
Residuos:
- embalaje: re150101 Envases de papel y cartón. (componente de residuo); rendimiento 0.014 kg; Código LER 15 01 01; Masa del elemento 1 kg; Volumen 0.001333 m3
- embalaje: re170201 Madera; rendimiento 0.004 kg
- embalaje: re170203 Plástico; rendimiento 0.003 kg
