# Capa fina de mortero autonivelante de cemento

- Propiedad del archivo: CYPE Ingenieros S.A.
- Formato: FIEBDC-3/2016
- Programa: Generador de precios de la construcción. CYPE Ingenieros, S.A.
- Fecha: 08/11/2025
- Ámbito geográfico: Guatemala
- Divisa: GTQ
- Costes indirectos: 3 %
- Gastos generales: 13 %
- Beneficio industrial: 6 %
- IVA: 12 %

## R Revestimientos y trasdosados

### RS Pisos

#### RSA Morteros y pastas de nivelación

**RSA020** m² Capa fina de mortero autonivelante de cemento.
Capa fina de pasta niveladora de suelos, con resistencia a compresión de 20 N/mm², resistencia a flexión de 6 N/mm², de 2 mm de espesor, aplicada manualmente, para la regularización y nivelación de la superficie soporte interior de concreto o mortero, previa aplicación de imprimación monocomponente a base de resinas sintéticas modificadas sin disolventes, de color amarillo, preparada para recibir piso cerámico, de corcho, de madera, laminado, flexible o textil. Incluso banda de panel rígido de poliestireno expandido para la preparación de las juntas perimetrales de dilatación.
Criterio de valoración económica: El precio no incluye el soporte de concreto ni el revestimiento.
Incluye: Replanteo y marcado de niveles de acabado. Preparación de las juntas perimetrales de dilatación. Aplicación de la imprimación. Amasado con batidor eléctrico. Fundido y extendido de la mezcla. Curado del mortero.
Criterio de medición de proyecto: Superficie medida según documentación gráfica de Proyecto.
Criterio de medición de obra: Se medirá la superficie realmente ejecutada según especificaciones de Proyecto, sin deducir la superficie ocupada por las columnas situados dentro de su perímetro.

| Código | Ud | Descripción | Rendimiento | Precio | Importe |
|---|---|---|---|---|---|
| mt09mcp200a | kg | Pasta niveladora de suelos, con resistencia a compresión de 20 N/mm², resistencia a flexión de 6 N/mm², compuesta por cementos especiales, agregados seleccionados y aditivos, para espesores de 2 a 5 mm, usada en nivelación de pisos. (material) | 4 | 5.85 | 23.400 |
| mt09bnc235a | l | Imprimación monocomponente a base de resinas sintéticas modificadas sin disolventes, de color amarillo, para la adherencia de morteros autonivelantes a soportes cementosos, asfálticos o cerámicos. (material) | 0.125 | 56.68 | 7.085 |
| mt16pea020a | m² | Panel rígido de poliestireno expandido, mecanizado lateral recto, de 10 mm de espesor, resistencia térmica 0,25 m²K/W, conductividad térmica 0,036 W/(mK), para junta de dilatación. (material) | 0.1 | 10.19 | 1.019 |
| mo020 | h | Mampostero. (mano de obra) | 0.103 | 64.87 | 6.682 |
| mo113 | h | Peón mampostero. (mano de obra) | 0.129 | 46.72 | 6.027 |
| % | % | Herramienta menor | 2 % | 44.213 | 0.884 |
|  |  | Costes directos |  |  | 45.097 |

Residuos:
- colocación: mt09mcp200a; factor de residuo 0.0063
- colocación: mt09bnc235a; factor de residuo 0.0504062
- colocación: mt16pea020a; factor de residuo 0.048

## Recursos

**mt09mcp200a** kg Pasta niveladora de suelos
Datos técnicos: Coste energético 2.397 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt09bnc235a** l Imprimación monocomponente a base de resinas sintéticas modificadas sin disolventes
Datos técnicos: Coste energético 98.497 MJ; Emisión de CO2 3.743 kg; Código LER 17 09 04; Masa del elemento 1.3 kg; Volumen 0.000867 m3
Residuos:
- embalaje: re150104 Envases metálicos. (componente de residuo); rendimiento 0.049 kg; Código LER 15 01 04; Masa del elemento 1 kg; Volumen 0.001667 m3

**mt16pea020a** m² Panel rígido de poliestireno expandido
Datos técnicos: Coste energético 29.940 MJ; Emisión de CO2 1.057 kg; Código LER 17 06 04; Masa del elemento 0.3 kg; Volumen 0.0005 m3
Residuos:
- embalaje: re170203 Plástico; rendimiento 0.024 kg
