# Felpudo textil

- Propiedad del archivo: CYPE Ingenieros S.A.
- Formato: FIEBDC-3/2016
- Programa: Generador de precios de la construcción. CYPE Ingenieros, S.A.
- Fecha: 29/03/2025
- Ámbito geográfico: Guatemala
- Divisa: GTQ
- Costes indirectos: 3 %
- Gastos generales: 13 %
- Beneficio industrial: 6 %
- IVA: 12 %

## R Revestimientos y trasdosados

### RS Pisos

#### RSF Alfombras y felpudos

**RSF013** m² Felpudo textil.
Felpudo de rizos de vinilo entrelazados, color azul, espesor total 14 mm, uso interior y exterior, enrollable, instalado en cajeado de piso formado por foso de 14 mm de profundidad (no incluido en este precio). Incluso preparación de la superficie soporte.
Incluye: Preparación de la superficie soporte. Colocación del felpudo.
Criterio de medición de proyecto: Superficie medida según documentación gráfica de Proyecto.
Criterio de medición de obra: Se medirá la superficie realmente ejecutada según especificaciones de Proyecto.

| Código | Ud | Descripción | Rendimiento | Precio | Importe |
|---|---|---|---|---|---|
| mt18fet010a | m² | Felpudo de rizos de vinilo entrelazados, color azul, espesor total 14 mm, uso interior y exterior, enrollable, para instalar en cajeado de piso formado por foso de 14 mm de profundidad. (material) | 1 | 357.34 | 357.340 |
| mo027 | h | Instalador de moquetas y revestimientos textiles. (mano de obra) | 0.039 | 64.87 | 2.530 |
| mo065 | h | Ayudante instalador de moquetas y revestimientos textiles. (mano de obra) | 0.039 | 48.49 | 1.891 |
| % | % | Herramienta menor | 2 % | 361.761 | 7.235 |
|  |  | Costes directos |  |  | 368.996 |
