# Zócalo cerámico de gres porcelánico

- Propiedad del archivo: CYPE INGENIEROS, S.A.
- Formato: FIEBDC-3/2002
- Ámbito geográfico: Guatemala
- Divisa: GTQ
- Costes indirectos: 3.00 %
- Gastos generales: 13.00 %
- Beneficio industrial: 6.00 %
- IVA: 12.00 %

**RSG024** m Zócalo cerámico de gres porcelánico, estilo cemento, serie Meteor "GRESPANIA", acabado brillo, color antracita, 8x30 cm, recibido con adhesivo cementoso mejorado, C2 color gris y rejuntado con mortero de juntas cementoso tipo L, color blanco, para juntas de hasta 3 mm.
Zócalo cerámico de gres porcelánico, estilo cemento, serie Meteor "GRESPANIA", acabado brillo, color antracita, 8x30 cm recibido con adhesivo cementoso mejorado, C2 sin ninguna característica adicional, color gris y rejuntado con mortero de juntas cementoso tipo L, color blanco, para juntas de hasta 3 mm.
Incluye: Replanteo de las piezas. Corte de las piezas y formación de encajes en esquinas y rincones. Colocación del zócalo. Rejuntado.
Criterio de medición de proyecto: Longitud medida según documentación gráfica de Proyecto, sin incluir huecos de puertas. No se ha incrementado la cantidad de trabajo por roturas y recortes, ya que en la descomposición se ha considerado un 5% más de piezas.
Criterio de medición de obra: Se medirá la longitud realmente ejecutada según especificaciones de Proyecto.

| Código | Ud | Descripción | Rendimiento | Precio | Importe |
|---|---|---|---|---|---|
| mt18bgg015aaea | m | Zócalo cerámico de gres porcelánico, estilo cemento, serie Meteor "GRESPANIA", acabado brillo, color antracita, 8x30 cm, capacidad de absorción de agua E<0,5%. (material) | 1.050 | 29.28 | 30.74 |
| mt09mcr021m | kg | Adhesivo cementoso mejorado, C2, color gris. (material) | 0.600 | 2.80 | 1.68 |
| mt09mcp020bv | kg | Mortero de juntas cementoso tipo L, color blanco, para juntas de hasta 3 mm, compuesto por cemento blanco de alta resistencia y aditivos especiales. (material) | 0.360 | 11.05 | 3.98 |
| mo023 | h | Pisero. (mano de obra) | 0.195 | 41.70 | 8.13 |
| % | % | Herramienta menor | 2 % | 44.53 | 0.89 |
|  |  | Costes directos |  |  | 45.42 |
