# Aplique de yeso

- Propiedad del archivo: CYPE Ingenieros S.A.
- Formato: FIEBDC-3/2016
- Programa: Generador de precios de la construcción. CYPE Ingenieros, S.A.
- Fecha: 29/03/2025
- Ámbito geográfico: Guatemala
- Divisa: GTQ
- Costes indirectos: 3 %
- Gastos generales: 13 %
- Beneficio industrial: 6 %
- IVA: 12 %

## R Revestimientos y trasdosados

### RT Cielos falsos en interiores

#### RTP Prefabricados de yeso

**RTP250** Ud Aplique de yeso.
Aplique de yeso, de 14x37x15 cm, recibido con cola para yeso. Incluso accesorios de fijación.
Incluye: Replanteo de la pieza. Humectación de la base de fijación. Extendido de la cola. Colocación y rejuntado de la pieza.
Criterio de medición de proyecto: Número de unidades previstas, según documentación gráfica de Proyecto.
Criterio de medición de obra: Se medirá el número de unidades realmente colocadas según especificaciones de Proyecto.

| Código | Ud | Descripción | Rendimiento | Precio | Importe |
|---|---|---|---|---|---|
| mt12rea210a | Ud | Aplique de yeso, de 14x37x15 cm. (material) | 1.05 | 147.75 | 155.138 |
| mt09eyc030 | kg | Cola para yeso. (material) | 0.01 | 2.7 | 0.027 |
| mo035 | h | Escayolista. (mano de obra) | 0.189 | 64.87 | 12.260 |
| % | % | Herramienta menor | 2 % | 167.425 | 3.349 |
|  |  | Costes directos |  |  | 170.774 |
