# Cielo falso registrable de paneles de lana de madera

- Propiedad del archivo: CYPE Ingenieros S.A.
- Formato: FIEBDC-3/2016
- Programa: Generador de precios de la construcción. CYPE Ingenieros, S.A.
- Fecha: 08/11/2025
- Ámbito geográfico: Guatemala
- Divisa: GTQ
- Costes indirectos: 3 %
- Gastos generales: 13 %
- Beneficio industrial: 6 %
- IVA: 12 %

## R Revestimientos y trasdosados

### RT Cielos falsos en interiores

#### RTT Registrables, de madera

**RTT015** m² Cielo falso registrable de paneles de lana de madera.
Cielo falso registrable suspendido, situado a una altura menor de 4 m, constituido por: ESTRUCTURA: perfilería vista, de acero galvanizado, color blanco, con suela de 24 mm de ancho, comprendiendo perfiles primarios y secundarios; PANELES: paneles ligeros de lana de madera, de 600x600 mm y 20 mm de espesor, resistencia térmica 0,28 m²K/W, conductividad térmica 0,072 W/(mK). Incluso perfiles angulares, fijaciones para el anclaje de los perfiles, tornillería para la fijación de los paneles y accesorios de montaje.
Incluye: Trazado en los muros del nivel del cielo falso. Nivelación y fijación de los perfiles perimetrales. Replanteo de los perfiles primarios de la trama. Señalización de los puntos de anclaje a la losa o elemento soporte. Nivelación y suspensión de los perfiles primarios y secundarios de la trama. Corte de los paneles. Colocación de los paneles. Resolución de encuentros y puntos singulares.
Criterio de medición de proyecto: Superficie medida entre paramentos, según documentación gráfica de Proyecto, sin descontar huecos para instalaciones.
Criterio de medición de obra: Se medirá la superficie realmente ejecutada según especificaciones de Proyecto, sin descontar huecos para instalaciones.

| Código | Ud | Descripción | Rendimiento | Precio | Importe |
|---|---|---|---|---|---|
| mt16vkt010m | m² | Panel ligero de lana de madera, de 600x600 mm y 20 mm de espesor, formado por virutas de madera de 1,5 mm de diámetro aglomeradas con cemento, resistencia térmica 0,28 m²K/W, conductividad térmica 0,072 W/(mK), densidad 390 kg/m³, factor de resistencia a la difusión del vapor de agua 0,4 y Euroclase B-s1, d0 de reacción al fuego, para aislamiento térmico y acústico y protección frente a incendios, en edificación. (material) | 1.02 | 125.69 | 128.204 |
| mt12fpg040hj | m | Perfil primario T 24 24x33x3700 mm, color blanco, de acero galvanizado. (material) | 1.05 | 5.92 | 6.216 |
| mt12fpg040ka | m | Perfil secundario T 24 24x33x600 mm, color blanco, de acero galvanizado. (material) | 1.05 | 5.92 | 6.216 |
| mt12fpg040kg | m | Perfil secundario T 24 24x33x1200 mm, color blanco, de acero galvanizado. (material) | 1.05 | 5.92 | 6.216 |
| mt12fpg030hk | m | Perfil angular 24/24/3000 mm, color blanco, de acero galvanizado. (material) | 0.5 | 4.7 | 2.350 |
| mt12psg210a | Ud | Cuelgue para cielos falsos suspendidos. (material) | 0.9 | 3.16 | 2.844 |
| mt12psg210b | Ud | Seguro para la fijación del cuelgue, en cielos falsos suspendidos. (material) | 0.9 | 0.42 | 0.378 |
| mt12psg210c | Ud | Conexión superior para fijar la varilla al cuelgue, en cielos falsos suspendidos. (material) | 0.9 | 5.54 | 4.986 |
| mt12psg190 | Ud | Varilla de cuelgue. (material) | 0.9 | 3.71 | 3.339 |
| mt12psg220 | Ud | Fijación compuesta por taco y tornillo 5x27. (material) | 0.9 | 0.62 | 0.558 |
| mo015 | h | Instalador de cielos falsos. (mano de obra) | 0.227 | 66.67 | 15.134 |
| mo082 | h | Ayudante instalador de cielos falsos. (mano de obra) | 0.227 | 48.49 | 11.007 |
| % | % | Herramienta menor | 2 % | 187.448 | 3.749 |
|  |  | Costes directos |  |  | 191.197 |

Residuos:
- colocación: mt16vkt010m; factor de residuo 0.0377299
- colocación: mt12fpg040hj Perfil primario T 24 24x33x3700 mm, color blanco, de acero galvanizado; factor de residuo 0.0188
- colocación: mt12fpg040ka Perfil secundario T 24 24x33x600 mm, color blanco, de acero galvanizado; factor de residuo 0.0188
- colocación: mt12fpg040kg Perfil secundario T 24 24x33x1200 mm, color blanco, de acero galvanizado; factor de residuo 0.0188
- colocación: mt12fpg030hk Perfil angular 24/24/3000 mm, color blanco, de acero galvanizado; factor de residuo 0.0188
- colocación: mt12psg190 Varilla de cuelgue; factor de residuo 0.02

## Recursos

**mt16vkt010m** m² Panel ligero de lana de madera
Datos técnicos: Coste energético 83.267 MJ; Emisión de CO2 2.085 kg; Código LER 17 06 04; Masa del elemento 7.8 kg; Volumen 0.013 m3
Residuos:
- embalaje: re170203 Plástico. (componente de residuo); rendimiento 0.028 kg; Código LER 17 02 03; Masa del elemento 1 kg; Volumen 0.001667 m3

**mt12fpg040hj** m Perfil primario T 24 24x33x3700 mm, color blanco, de acero galvanizado
Datos técnicos: Coste energético 62.803 MJ; Emisión de CO2 1.927 kg; Código LER 17 04 05; Masa del elemento 0.47 kg; Volumen 0.000224 m3
Residuos:
- embalaje: re170203 Plástico; rendimiento 0.005 kg

**mt12fpg040ka** m Perfil secundario T 24 24x33x600 mm, color blanco, de acero galvanizado
Datos técnicos: Coste energético 62.803 MJ; Emisión de CO2 1.927 kg; Código LER 17 04 05; Masa del elemento 0.47 kg; Volumen 0.000224 m3
Residuos:
- embalaje: re170203 Plástico; rendimiento 0.005 kg

**mt12fpg040kg** m Perfil secundario T 24 24x33x1200 mm, color blanco, de acero galvanizado
Datos técnicos: Coste energético 62.803 MJ; Emisión de CO2 1.927 kg; Código LER 17 04 05; Masa del elemento 0.47 kg; Volumen 0.000224 m3
Residuos:
- embalaje: re170203 Plástico; rendimiento 0.005 kg

**mt12fpg030hk** m Perfil angular 24/24/3000 mm, color blanco, de acero galvanizado
Datos técnicos: Coste energético 5.510 MJ; Emisión de CO2 0.536 kg; Código LER 17 04 05; Masa del elemento 0.2 kg; Volumen 0.000095 m3
Residuos:
- embalaje: re170203 Plástico; rendimiento 0.005 kg

**mt12psg210a** Ud Cuelgue para cielos falsos suspendidos
Datos técnicos: Coste energético 5.714 MJ; Emisión de CO2 0.420 kg
Residuos:
- embalaje: re150101 Envases de papel y cartón. (componente de residuo); rendimiento 0.09 kg; Código LER 15 01 01; Masa del elemento 1 kg; Volumen 0.001333 m3
- embalaje: re170203 Plástico; rendimiento 0.045 kg

**mt12psg190** Ud Varilla de cuelgue
Datos técnicos: Coste energético 6.668 MJ; Emisión de CO2 0.291 kg; Código LER 17 04 05; Masa del elemento 0.3 kg; Volumen 0.000143 m3
Residuos:
- embalaje: re170203 Plástico; rendimiento 0.025 kg
